# ACK153_GE_FAS_Straßenseite_EG_Vertrieb
Angebotsaufforderung (GAEB DA XML 3.2, DA83)
Projekt: 0341
Währung: EUR
Erstellt mit: GXML Toolbox V3.3 R20230829, iTWO_64 V24.0.454, 05.06.2025

## 1 Ackerstraße_153_FAS_1.QG_VH_EG-Bereich
Datum: 05.06.2025

*Hinweis: A) ALLGEMEINE VORBEMERKUNGEN FÜR*
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Soweit persönliche Schutzausstattung (PSA) erforderlich ist, hierzu zählen auch Artikel zur Wahrung der Notwendigkeiten im Rahmen eines erhöhten Infektionsschutzes, sind diese entsprechend den gesetzlichen Anforderungen bzw. der situativen Notwendigkeit immer einzusetzen.

5) Möbel und sonstiges Mietereigentum, Bodenflächen und angrenzende Bauteile etc. im Bereich der auszuführenden Arbeiten sind durch Folie, evtl. Schaltafeln oder Ähnliches zu schützen.

A3) PREISE

Soweit und sobald Überschreitungen absehbar sind, ist hierüber der Abteilung Einkauf des AG ein schriftliches Angebot einzureichen und eine gesonderte Vereinbarung zu treffen.

In den Einheitspreisen sind sämtliche Kosten, wie Lohn-, Material- und Nebenkosten, hierzu gehören auch erforderliche Hygieneschutzartikel, enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Zusatzleistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

*Hinweis: B) ALLGEMEINE TECHNISCHE VORBEMERKUNGEN*
B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) TECHNISCHE VORBEMERKUNGEN*
C) TECHNISCHE VORBEMERKUNGEN
===============================

Für Angebot und Ausführung sind besonders zu beachten:

DIN 18299  Allgemeine Regelungen für Bauarbeiten je der Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:
Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

.

### Bereich 1 Baustelleneinrichtung

#### Abschnitt 1.1 Baustelleneinrichtung

**1.1.10 Einholung behördlicher Genehmigungen**
*** Pauschalposition
Einholung öffentlich-rechtlicher Genehmigungen wie Parkverbotszone und Sondernutzungserlaubnis zur Nutzung öffentlicher Verkehrsflächen gemäß Dauer der vorgesehenen Standzeit.

Genehmigungen für zusätzliche Standzeiten auf Nachweis.
Menge: 1,000 psch

**1.1.20 Verkehrssicherung nach RSA**
*** Pauschalposition
Verkehrssicherung nach Richtlinien zur verkehrsrechtlichen Sicherung von Arbeitsstellen an Straßen für die Dauer der vorgesehenen Gerüstnutzung herstellen, vorhalten und anschließend entfernen Dieser, einschl. Beleuchtung, Beschilderung, etc.
Menge: 1,000 psch

**1.1.30 Baustellenvorbereitung**
*** Pauschalposition
Einrichten der Baustelle für alle im Leistungsverzeichnis angegebenen Positionen einschließlich Bereitstellungen von Absperrungen und Sicherheitsvorrichtungen gemäß den geltenden Sicherheits-und Umweltvorschriften. Rückbau nach Abschluss der Arbeiten.
Menge: 1,000 psch

**1.1.40 Toilettenkabine aufstellen, vorhalten und entfernen**
Toilettenkabine nach Vorschrift der Arbeitsstättenverordnung § 45 aufstellen, vorhalten, unterhalten und wieder entfernen. Im Unterhalt ist das Entleeren bei Bedarf bzw. Austausch der Kabine enthalten. Nutzung erfolgt durch alle am Bauvorhaben beteiligten Firmen. Aufstellung im Straßenrand, die Gebühren für die Sondernutzung sind mit dem Einheitspreis vergütet.

Dixi oder gleichwertig
Menge: 1,000 Stk

**1.1.50 Vorhalten der Toilettenkabine über Grundeinsatzzeit hinaus**
Vorhalten der vorbeschriebenen Toilettenkabine über die vereinbarte Grundeinsatzzeit hinaus für jede weitere Woche
Menge: 1,000 Wo

**1.1.60 Bauwagen aufstellen**
Aufstellen, vorhalten und wieder entfernen eines Bauwagens nach Vorschriften der Arbeitstättenverordnung (ArbStättV) § 45 für die vertraglich vereinbarte Ausführungsfrist für eine Grundeinsatzzeit von 4 Wochen
Menge: 1,000 Stk

**1.1.70 Vorhalten des Bauwagens über die Grundeinsatzzeit hinaus**
Vorhalten des Bauwagens über die Grundeinsatzzeit hinaus für jede weitere Woche
Menge: 1,000 Wo

**1.1.80 Anschlussverteilerschrank Baustromverteiler nach DIN VDE 0100-704**
mit einer Anschlussleistung von 24 kVA bestückt mit:

1 NH00-Sicherungslasttrennschalter 63A mit Bügelklemmen 10 -50 mm²

1 DS-Zählerplatz inkl. Zähler nach DIN 43870/2

1 Hauptschalter 3-pol. 63A mit Sicherungselement 3/35 A (E33)

1 FI-Schutzschalter 4-pol. 40A/30mA

1 CEE-Steckdose 5/32A 400V/6h ohne Vorsicherung -direkt ab FI-

2 CEE-Steckdosen 5/16A 400V/6h mit je 1 Leitungsschutzschalter 1/16A-C-

3 Schutzkontaktsteckdosen 2/16A 230V mit je 1 Leitungsschutzschalter 1/16A-C

liefern, montieren und nach Abschluss der eigenen Arbeiten demontieren, einschl. aller erforderlichen Anschlussleitungen, Sicherungen, evtl. erforderlicher NH-Verteiler und Anschlussarbeiten.

Die notwendigen Anträge und Meldungen bein zuständigen EVU hat der Auftragnehmer, ohne gesonderte Vergütung, rechtzeitig vorzunehmen.

Der Bauanschluss ist während der gesamten Baumaßnahme vorzuhalten, und nur in Absprache mit der Bauleitung des AG zu demontieren.
Menge: 1,000 Stk

**1.1.90 Bauwasser im Außenbereich**
Wasserzähleinrichtung und Absperrvorrichtung in Keller

Beauftragung eines Installationsunternehmens zur Herstellung, Vorhaltung, Wartung und Demontage eines für die einzusetzenden Maschinen geeigneten Bauwasseranschlusses mit Messvorrichtungen. Einschließlich Betrieb und Bedingung. Auch als Anschluss für Fremdfirmen nutzbar.

Die Kosten werden auf Nachweis vergütet.

Der Zählerstand zum Baubeginn und zum Zeitpunkt der Demontage ist der Bauleitung in Schriftform mitzuteilen
Menge: 1,000 Stk

**1.1.100 Baumischabfallcontainer**
*** Pauschalposition
Für die gesamte Dauer der Bauzeit ist ein Container in geeigneter Größe für Baumischabfälle gemäß AVV 170904 bereitzustellen. Die Anlieferung, standsichere Aufstellung, bedarfsgerechter Austausch sowie die Abholung und fachgerechte Entsorgung der enthaltenen Bau- und Abbruchabfälle erfolgen gemäß den Vorgaben des Kreislaufwirtschaftsgesetzes. Entsorgungsnachweise sind auf Anforderung vorzulegen.
Menge: 1,000 psch

### Bereich 2 FAS_Straßenseite_bis-erstes_Gesims_verblecht

#### Abschnitt 2.1 Allgemeine Vorarbeiten

**2.1.10 Flächen mit Folie schützen**
Abdeckfolie liefern und Türen Fenster und Fensterbänke abdecken und vor Verschmutzung schützen. Eventuelle Abklebearbeiten sowie fachgerechter Entsorgung nach Abschluss der Arbeiten sind in den Preis einzukalkulieren.
Menge: 30,000 m²

**2.1.20 Demontage und Remontage eines Alarmkasten**
Fachgerechte Demontage eines außen an der Fassade befestigten Alarmkastens mit roter Signalleuchte zur Gewährleistung der Baufreiheit.

Vorsichtige Demontage ohne Beschädigung des Gehäuses oder der Verkabelung

Kennzeichnung und Sicherung der Leitungen.

Gehäuse und Lampe reinigen, zwischenlagern und nach Abschluss der Fassadenarbeiten fachgerecht, an gleicher Position wieder anmontieren.
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Menge: 1,000 Stk

**2.1.30 Besondere Maßnahmen zum Schutz des Bodens unter Gerüst - mit Folie, außen**
Schutzabdeckung der Bodenflächen unterhalb der Fassade anbringen. Die Schutzmaßnahmen dürfen die Standfestigkeit, Rollfähigkeit und Sicherheit des Rollgerüsts nicht beeinträchtigen. Die Schutzabdeckung ist während der gesamten Bauzeit instand zu halten und nach Fertigstellung der Baumaßnahmen zu entfernen und ordnungsgemäß zu entsorgen.
Menge: 24,000 m²

**2.1.40 Demontage unbenötigter Kleinteile und Befestigungselemente**
Demontage und vollständige Entfernung aller an der Fassade vorhandenen Montageresten und nicht mehr benötigten Kleinteile, Anbauelementen wie Schrauben, Dübel, Aufputzleitung etc.
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Beispielfoto
Menge: 1,000 Stk

#### Abschnitt 2.2 Gerüstarbeiten

**2.2.10 Fahrgerüst stellen**
*** Pauschalposition
Bereitstellen, Aufbauen und Vorhalten eines fahrbaren Rollgerüstes gemäß geltenden Vorschriften der TRBS 2121-1 und DIN EN1004.

- Gerüsthöhe und Breite nach Erfordernis der Arbeiten bis 5m.
- Ausstattung mit seitlichen Geländern, Diagonalverstrebung, Bordbrettern und standsicheren Lenkrollen mit Feststellbremse
- Standsicherheit gemäß Herstellerangaben sicherstellen.
- Regelmäßige Kontrolle und Instandhaltung während der Standzeit.
- Demontage und fachgerechte Entsorgung von nicht wiederverwendbaren Teilen nach Abschluss der Arbeiten.
Menge: 1,000 psch

#### Abschnitt 2.3 Untergrundvorbereitung

**2.3.10 Verunreinigungen, Trennschicht Druckwasserstrahlen**
Verunreinigungen, Trennmittelrückstände oder Mehlkornschichten durch Druckwasserstrahlen unter Beachtung der Bestimmungen dies Umweltschutzes entfernen. Flächen auf Eignung, Trag- und Haftfähigkeit prüfen einschl. aller erforderlichen Nebenarbeiten und Schutzmaßnahmen.
Menge: 20,000 m²

**2.3.20 Putzfehl- und Hohlstellen ausbessern**
Schadhafte, hohlliegende Putzflächen in der vorhandenen Putzschale, abgeplatze Ecken/ Kansten sowie an den profilierten Deckenflächen fachgerecht entfernen, einschließlich aller erforderlichen Neben und Zusatzarbeiten.
Der Putz ist sauber an die vorhandene Fläche und Struktur anzuarbeiten.
Leibungen, Faschen sind inklusiv mit einzubeziehen und werden nicht gesondert vergütet. Ausbesserungsbereiche fluatieren und mit Wasser nachwaschen.
Menge: 10,000 m²

**2.3.30 Zulage: Algen-, Moos-/ Pilzbefall entfernen**
- nur auf Anweisung der Bauleitung-

Mit Algen-, Moos- und Pilzbefallene Flächen unter Beachtung der gesetzlichen Bestimmungen durch geeignetes Verfahren nass reinigen. Die getrockneten Flächen mit Desinfektionsmittel, 1:2 wasserverdünnt, desinfizierend behandeln. Bewuchs durch Rankgewächse einschließlich Haftwurzeln restlos entfernen. Alle anfallenden Stoffe sind nach Vorschrift zu entsorgen.

Brillux Universal Desinfektionsmittel 542 oder gleichwertig
Menge: 20,000 m²

**2.3.40 Risse bearbeiten**
- nur auf Anweisung der Bauleitung -

Risse V-Förmig aufweiten und säubern. Stark saugende Fugenflanken vornässen. Risse mit Briplast Fassaden-Glattspachtel F1539 oberflächenbündig verfüllen.

Brillux Briplast Fassaden Glättspachtel F1539 oder gleichwertig.
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Beispielfoto
Menge: 15,000 m

#### Abschnitt 2.4 Fassadensanstrich

**2.4.10 Anstrich Reincrylat - Fassadenfarbe**
Grundbeschichtung der Wandflächen und Laibungen und Deckenflächen bis zu 1,5m Tiefe mit einer geeigneten Grundierung, Zwischen- und Schlussbeschichtung mit 100% Reinacrylat- Dispersionsfarbe, wasserverdünnbar, matt, hoch wetterbeständig, wasserdampfdiffusionsfähig, verschmutzungsempfindlich, hohe Farbtonbeständigkeit (KlasseA, Gruppe 1-2)

Wasserdampfdurchlässigkeit: Klasse V2 (mittel)

Wasseraufnahmekoeffizient: Klasse W3 (niedrig)

Farbton: NCS S 3020 - G80Y
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Auf Anforderung der Bauleitung sind bis zu 3 Musterflächen von min. 1m² zu erstellen. Diese werden nicht extra vergütet.

Grundbeschichtung:
Brillux Lacryl Tiefgrund 595 oder gleichwertig

Zwischenbeschichtung:
Brillux Evocryl 200 oder gleichwertig

Schlussbeschichtung:
Brillux Evocryl 200 oder gleichwertig
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Menge: 20,000 m²

**2.4.20 Anstriche Gesimse profiliert H:0,30**
Gesimse profiliert mit geeigneter Grundierung vorbeschichten. Anschließend eine Zwischen- und Schlussbeschichtung mit der gewählten Fassadenfarbe aufbringen.
Verblechung ist besonders zu schützen. Beschädigtes und abplatzendes Gesims ist vorher zu ergänzen.

2 Reihen Gesimsprofil je 30cm hoch.

Farbton: NCS S 3020 - G80Y
Menge: 20,000 lfm

**2.4.30 Lackierarbeiten Fallrohr Sockelbereich**
Reinigen, Anschleifen und fachgerechtes Lackieren eines vorhandenen Regenfallrohrs. Anstrichsystem: 1x Haftgrund, 1x Decklack (witterungsbeständiger, seidenmatter Metalllack). Inkl. Abdeckarbeiten, Schutz angrenzender Bauteile, Reinigung, Entsorgung von Schleifstaub sowie aller Nebenleistungen.

Farbton: NCS S 3020 - G80Y
Menge: 2,200 m

#### Abschnitt 2.5 Holzanstrich

**2.5.10 Holzfenster lackieren**
Fenster zur Gewerbeeinheit und Wasserschenkel (außen) wie folgt behandeln:
Den vorhandenen Altanstrich auf Haft und Tragfähigkeit prüfen. Ein nicht tragfähiger Untergrund ist vollständig, wenn erforderlich auch ganzflächig, nach Art des Bieters zu entfernen. Flächen sind zu reinigen, anzulaugen und aufzurauhen. Vorhandene Übergänge zur Altbeschichtung sind beizuschleifen und zu spachteln. Freigelegte Flächen sind zu grundieren. Unbenötigte Montagereste und Kleinteile sind zu entfernen. Fugen, Löcher und Risse sind mit Holzspachtel auszuspachteln. Loser und schadhafter Kitt der Falze von Fenstern und Fenstertüren ist zu entfernen und mit Kitt beizuarbeiten. Vorhandene bauteilseigene Eisenteile sind zu entrosten und mit Korrosionsschutz zu grundieren. Die benannten Arbeiten einschl. aller Nebenarbeiten sind in den Preis einzukalkulieren.

Metallwasserschenkel sind mit besonderer Vorsicht zu schützen.

Grundbeschichtung:
Brillux Impredur Grund 835 oder gleichwertig

Zwischenbeschichtung:
Brillux Ventilack Seidenglanz 172 oder gleichwertig
Schlussbeschichtung:
Brillux Ventilack Seidenglanz 172 oder gleichwertig

Farbton: NCS S-6010-Y30R
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Menge: 20,000 m²

**2.5.20 Deckenfläche über Gewerbeeingang lackieren**
Den vorhandenen Altanstrich auf Haft- und Tragfähigkeit prüfen. Ein nicht tragfähiger Untergrund ist vollständig, wenn erforderlich auch ganzflächig, nach Art des Bieters zu entfernen. Flächen sind zu reinigen, anzulaugen, und aufzurauhen. Vorhandene Übergänge zur Altbeschichtung sind beizuschleifen und zu spachteln. Freigelegte Flächen sind zu grundieren. Unbenötigte Montagereste und Kleinteile sind zu entfernen. Fugen, Löcher und Risse sind mit Holzspachtel anzuspachteln. Loser und schadhafter Kitt der Falze der Hauseingangstür ist zu entfernen von Altanstrichen, das Schleifen und Spachteln von Holzflächen und notwendige zusätzliche Grundier-, Zwischen- einschl. aller Nebenarbeiten.

Grundbeschichtung:
Brillux Impredur Grund 835 oder gleichwertig

Zwischenbeschichtung:
Brillux Ventilack Seidenglanz 172 oder gleichwertig

Farbton: NCS S-3010-Y20R
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Menge: 1,800 m²

**2.5.30 Hauseingangstür lackieren**
Den vorhandenen Altanstrich auf Haft- und Tragfähigkeit prüfen. Ein nicht tragfähiger Untergrund ist vollständig, wenn erforderlich auch ganzflächig, nach Art des Bieters zu entfernen. Flächen sind zu reinigen, anzulaugen, und aufzurauhen. Vorhandene Übergänge zur Altbeschichtung sind beizuschleifen und zu spachteln. Freigelegte Flächen sind zu grundieren. Unbenötigte Montagereste und Kleinteile sind zu entfernen. Fugen, Löcher und Risse sind mit Holzspachtel anzuspachteln. Loser und schadhafter Kitt der Falze der Hauseingangstür ist zu entfernen von Altanstrichen, das Schleifen und Spachteln von Holzflächen und notwendige zusätzliche Grundier-, Zwischen- einschl. aller Nebenarbeiten.

Grundbeschichtung:
Brillux Impredur Grund 835 oder gleichwertig

Zwischenbeschichtung:
Brillux Ventilack Seidenglanz 172 oder gleichwertig

Farbton: NCS S-3010-Y20R
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Menge: 8,000 m²

**2.5.40 Hauseingangstür Prüfung und ggf. Austausch der oberen Kassettenfüllungen**
Die beiden mittleren Kassettenfelder im oberen Bereich der zweiflügeligen Hauseingangstür (linker Flügel/ rechter Flügel) sind durch den Auftragnehmer auf Verglasungseignung zu prüfen. Sofern konstruktiv möglich, sind die bestehenden Füllungen zu demontieren und fachgerecht zu entsorgen.
Anschließend ist eine neue, klare Sicherheitsglasscheibe (ESG oder VSG, mind. 8 mm), passgenau zugeschnitten, in die vorhandene Kassette einzusetzen. Die Glasaufnahme ist mit angepassten Holz- oder Metallleisten inklusive Dichtungen auszuführen, optisch angepasst an die Bestandstür (Profilierung, Falzverlauf) unter Beachtung denkmalpflegerischer Anforderungen. Die Leisten sind entsprechend farblich passend zu beschichten.

Inklusive:
- Prüfung der Kassettenrückseite auf Falz und Glasausführung
- ggf. Demontage und fachgerechte Entsorgung von Blindfüllungen
- Zwischenlagerung der Glasscheiben auf der Baustelle

Farbton Beschichtung: nach Vorgabe der Bauleitung

Hinweis: Die Prüfung der Kassettenfüllungen auf Verglasungseignung ist Teil der Leistung.
Eine Vergütung erfolgt nur bei tatsächlichem Einbau der Glasscheiben.
Menge: 2,000 Stk

#### Abschnitt 2.6 Stundenlohnarbeiten

**2.6.10 Stundenlohnarbeiten**
Stoffe oder Baueile, Bauhilfs- und Betriebsstoffe usw. werden zum Nachweis, nach den z. Zt. der Lieferungen gültigen Material- Tagespreisen, vergütet. Die Arbeitsberichte sind der Bauleitung vor Beginn der Arbeiten zur Anerkennung und Unterzeichnung vorzulegen.
Menge: 10,000 h

### Bereich 3 Abbrucharbeiten Verbindungsgang & Ergänzende Arbeiten

#### Abschnitt 3.1 Abbruch Verbindungsgang

**3.1.10 Rückbau Verbindungsgang - Holzrahmenkonstruktion**
*** Pauschalposition
Im zweiten Innenhof des Bestandsgebäudes ist der vorhandene Verbindungsgang in vollständigem Umfang fachgerecht zurückzubauen. Es handelt sich um eine Holzrahmenkonstruktion mit Pfosten-Riegel-System und großflächigen Isolierglasflächen.

Der Rückbau umfasst sämtliche Aufbauten einschließlich  Fenster, Tür, Trockenbau, Elektro, Dämm-und Holzelemente sowie die komplette Dachkonstruktion, der innenliegenden Bodenaufbauten, sowie der kompletten Dachaufbauten bestehend aus Abdeckungen, Entwässerungseinrichtungen, Dachhaut, Abdichtungen aus Bitumen,  Folie, Dampfsperre, Dämmungen, teilweiser Begrünung und Kiesschüttung.

Auch die Dachanschlüsse an die Bestandsfassaden ist vollständig und sorgfältig zurückzubauen, einschließlich Wandanschlussblechen, Tropfkanten, Befestigungsmitteln und Dichtstoffen. Dabei ist auf angrenzende Bauteile wie Fassadenflächen, Sockel, Fenster und Hofbeläge Rücksicht zu nehmen. Schäden an diesen sind durch den Auftragnehmer auf eigene Kosten fachgerecht zu beheben, sofern sie durch unsachgemäße Arbeiten entstehen.

Sämtliche Glasflächen sind unter Einhaltung der geltenden Unfallverhütungsvorschriften auszubauen und ordnungsgemäß zu entsorgen. Zusätzlich umfasst die Leistung den Rückbau von Regenfallrohren, Dachrinnen, Anschlussstücken und angrenzenden Traufstreifen inklusive Kies, Geotextil und Randsteinen.

Sämtliche innen und außen liegenden Leitungen  insbesondere für Elektro, Kommunikation oder Haustechnik  sind vor Beginn der Rückbauarbeiten zu orten, in Abstimmung mit Versorgungsträgern oder Haustechnik abzuklemmen und zu entfernen.

Der Auftragnehmer hat für die Herstellung der Baufreiheit zu sorgen und ist verpflichtet, die angrenzenden Gebäudeteile, Fenster, Türen und Belagsflächen im Sinne des baulichen und gesundheitlichen Schutzes abzusichern.

Der Abtransport und die fachgerechte Entsorgung aller Rückbaumaterialien erfolgen gemäß Kreislaufwirtschaftsgesetz (KrWG), VDI 3810-1 sowie DIN EN 16228. Sämtliche Geräte, Nebenleistungen und Entsorgungskosten sind in dieser Position als Pauschalleistung enthalten.

Nicht sichtbare Materialien wie im Dachaufbau, Hohlräumen oder unterhalb von Bodenbelägen und gelten als mitkalkuliert. Der Schutz angrenzender Bausubstanz, der Verkehrswege sowie die Beachtung der geltenden Arbeitsschutzvorschriften (TRGS, UVV, BaustellV) sind zwingend einzuhalten.

Bei Verdacht auf schadstoffbelastete Baustoffe (z. B. asbesthaltige Dichtstoffe, KMF) ist unverzüglich die Bauleitung zu informieren.

Die Maße des Rückbauobjekts:
6,30 m in der Länge
2,00 m in der Breite
2,80 m in der Höhe

Maße sind zu prüfen. Abweichung der Bauleitung melden.
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Menge: 1,000 psch

**3.1.20 Rückbau Verbindungsgang - Fundament/ Bodenplatte**
*** Pauschalposition
Im Anschluss an den Rückbau der aufgehenden Konstruktion sind die Fundamente des ehemaligen Verbindungsgangs vollständig auszubauen. Es handelt sich vermutlich um Streifenfundamente oder ein Plattenfundament sowie darauf liegender Bodenplatte unbekannter Stärke.

Die gesamte Boden- und Gründungskonstruktion ist vollständig und sorgfältig zurückzubauen, unabhängig davon, ob es sich um Betonplatten, bewehrte Fundamente oder unterbaute Dämm- und Abdichtungssysteme handelt. Die Schichtzusammensetzung ist nicht bekannt und gilt daher vollständig als mitkalkuliert. Bestehende Anschlüsse, Einbindungen oder Leitungseinführungen sind vor dem Rückbau zu lokalisieren, zu dokumentieren und in Abstimmung mit der Bauleitung oder den zuständigen Versorgern stillzulegen.

Die Entsorgung aller Materialien ist gemäß den Anforderungen des KrWG durch ein zertifiziertes Unternehmen vorzunehmen. Die Baustelle ist nach Rückbau eben, verkehrssicher und ohne Rückstände zu übergeben. Auch für diese Position gilt die Pauschalleistung einschließlich aller Nebenarbeiten, Transport-, Deponie- und Entsorgungskosten sowie Schutzmaßnahmen für angrenzende Bauteile.

Auf mögliche Schadstoffe ist zu achten, bei Verdacht erfolgt eine unverzügliche Meldung an die Bauleitung.
Menge: 1,000 psch

#### Abschnitt 3.2 Ergänungsarbeiten Fassade

**3.2.10 Provisorischen Verschluss nach Rückbau mehrfach etc.**
*** Pauschalposition
Herstellen staub- und witterungsgeschützter, provisorischen Verschlüsse für die zwei entstehenden temporären Fassadenöffnungen im Bereich des abzureißenden Verbindungsgangs während der betreffenden Bauarbeiten. Die Sicherung erfolgt mittels stabiler Unterkonstruktion aus Holz oder Metallprofilen, beidseitig beplankt mit OSB-Platten oder vergleichbarem Material, luft- und winddicht montiert. Die Abdichtung zur vorhandenen Bausubstanz erfolgt umlaufend mit geeigneten, rückstandsfrei entfernbaren Dichtstoffen oder Folienklebebändern.

Die Abdichtung der betreffenden Quergebäude sowie der Schutz der Nachbarhäuser sind über die gesamten Baumaßnahmen sicherzustellen.
Menge: 1,000 psch

**3.2.20 Wiederherstellung der Abdichtung im Anschlussbereich ehemaliger Verbindungsgang (3.QG-Vorderseite)**
Nach Rückbau und Schließen der Wandöffnung sind sämtliche angrenzenden Abdichtungen im erdberührten Bereich (ggf. Sockel oder Perimeterabdichtung) fachgerecht nach DIN 18533 gemäß Bestand zu ergänzen.

Leistungsumfang:

Reinigen und Vorbereiten der Bestandssockel- und Wandflächen. Herstellen einer bituminösen Dickbeschichtung oder Kunststoffabdichtung inkl. entsprechender Untergrundvorbehandlung im ausrecihenden Ausmaß. Anschließen an Bestandsabdichtung (wasserführend, überlappend), Aufbringen von Schutzlage (z. B. Noppenbahn oder Schutzmatte). Anschlüsse an Fensteröffnungen / Laibungen vorbereiten.

Besonderheiten:

Abdichtung muss gegen Bodenfeuchte und nicht drückendes Wasser geeignet sein. Detaillierte Verarbeitung nach DIN 18533 und Herstellerangaben.

Ausführliche Fotodokumentation nach Anbringen der Abdichtung. Sockelblech gemäß Bestand (Form, Material) ist weiterzuführen und zu ergänzen.

Hinweis: Rückmeldung über verwendetes System (Materialien, Aufbau) an die Bauleitung.
Menge: 3,000 m

**3.2.30 Rückbau Sturz und Mauerwerksstreifen zur Aufnahme eines neuen Sturzes oberhalb Deckenunterkante (3.QG-Vorderseite)**
*** Pauschalposition
*** Bedarfsposition ohne GB
Fachgerechter Rückbau des vorhandenen Sturzes über der ehemaligen Verbindungsgangsöffnung (3.QG-Vorderseite), einschließlich Rückbau eines zusätzlichen Mauerwerksstreifens oberhalb der Unterkante Decke zur Herstellung einer geeigneten Auflagerzone für einen neuen tragenden Sturz und der dazugehörenden Trockenbauverkofferung und deren Elemente.
Abbruchmaterial aus Kalksandstein- oder Ziegelmauerwerk aufnehmen, abtransportieren und gemäß geltender Entsorgungsvorschriften fachgerecht entsorgen.
Schutz angrenzender Bauteile, staubarme Ausführung und Sicherung der Tragstruktur während der Arbeiten sind sicherzustellen.
Arbeiten sind gemäß DIN 18330 (VOB/C  Mauerarbeiten) und DIN 1053 (Mauerwerksbau) auszuführen.
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Sturztiefe ca. 12cm
Verkofferung ca. 35 cm

Alle Maße sind vor Ort zu prüfen. Bei Abweichung ist der bauleitung Bescheid zu geben.
Menge: 1,000 psch

**3.2.40 Einbau eines neuen tragenden Sturzes oberhalb Fensteröffnung (3.QG-Vorderseite)**
*** Pauschalposition
*** Bedarfsposition ohne GB
Liefern und fachgerecht einbauen eines tragenden Fenstersturzes innerhalb der tragenden Außenwand zur Überdeckung einer geplanten Fensteröffnung mit lichter Breite 1,35 m und Höhe 2,55 m.
Lage Fenster entsprechend Bauantrag und Bestand.
Sturzausführung als zugelassener Fertigsturz oder Ortbetonträger, statisch tragfähig gemäß DIN EN 1996 (Eurocode 6), mit ausreichender Auflagerlänge und kraftschlüssiger Einbindung ins vorhandene Mauerwerk.
Alle Nebenarbeiten wie Ausgleichen von Unebenheiten, Einbau im Mörtelbett, Nachverdichtung und Schutzmaßnahmen sind enthalten.
Die Ausführung erfolgt gemäß DIN 18331 (Betonarbeiten) bzw. DIN 1053-1.

Alle Maße sind vor Ort zu prüfen. Bei Abweichung ist der bauleitung Bescheid zu geben.
Menge: 1,000 psch

**3.2.50 Mauerwerksergänzung links, rechts und oberhalb der Fensteröffnung (3.QG-Vorderseite)**
Ergänzen von einschaligem Mauerwerk in der bestehenden Fassadenöffnung beidseitig der geplanten Fensteröffnung (1,35 m × 2,55 m), einschließlich oberem Anschlussbereich oberhalb des neuen Sturzes.
Mauerwerksausführung, Leibung, Material, Wanddicke gemäß Bestand, versetzt im Dünnbettmörtel.
Herstellen einer kraftschlüssigen Verzahnung mit dem angrenzenden Bestand, saubere Eckausbildung und fluchtgerechtes Anarbeiten.
Inkl. aller erforderlichen Nebenarbeiten: Reinigung der Anschlussflächen, Schutz bestehender Bauteile.
Ausführung gemäß DIN 18330 und DIN 1053-1.
Lage entsprechend Bauantrag und Bestand

Alle Maße sind vor Ort zu prüfen. Bei Abweichung ist der bauleitung Bescheid zu geben.
Menge: 2,500 m²

**3.2.60 Einbau eines zweiflügeligen, bodentiefen Holzfensters in vorbereitete Öffnung (3.QG-Vorderseite)**
*** Pauschalposition
Liefern und fachgerecht einbauen eines zweiflügeligen, bodentiefen Fensters aus Holz, angepasst an die Anforderungen des Denkmalschutzes in Bezug auf Farbton, Gliederung, Profilierung und Rahmenstärke. Fenster ist mit Dreh-Kipp-Beschlägen auszustatten, Einbau gemäß RAL-Montagerichtlinien. Inklusive aller Abdichtungs und Nebenarbeiten.

Höhe 2,56 m
Breite 1,35 m

Alle Maße sind vor Ort zu prüfen. Bei Abweichung ist der bauleitung Bescheid zu geben.
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Menge: 1,000 psch

**3.2.70 Wiederherstellung der Abdichtung im Anschlussbereich ehemaliger Verbindungsgang (2.QG-Rückseite)**
Nach Rückbau und Schließen der Wandöffnung sind sämtliche angrenzenden Abdichtungen im erdberührten Bereich (ggf. Sockel oder Perimeterabdichtung) fachgerecht nach DIN 18533 gemäß Bestand zu ergänzen.

Leistungsumfang:

Reinigen und Vorbereiten der Bestandssockel- und Wandflächen. Herstellen einer bituminösen Dickbeschichtung oder Kunststoffabdichtung inkl. entsprechender Untergrundvorbehandlung im ausrecihenden Ausmaß. Anschließen an Bestandsabdichtung (wasserführend, überlappend), Aufbringen von Schutzlage (z. B. Noppenbahn oder Schutzmatte). Anschlüsse an Fensteröffnungen / Laibungen vorbereiten.

Besonderheiten:

Abdichtung muss gegen Bodenfeuchte und nicht drückendes Wasser geeignet sein. Detaillierte Verarbeitung nach DIN 18533 und Herstellerangaben.

Ausführliche Fotodokumentation nach Anbringen der Abdichtung. Sockelblech gemäß Bestand (Form, Material) ist weiterzuführen und zu ergänzen.

Hinweis: Rückmeldung über verwendetes System (Materialien, Aufbau) an die Bauleitung.
Menge: 2,000 m

**3.2.80 Rückbau Trockenbauwand / Tür (2.QG-Rückseite)**
*** Pauschalposition
Fachgerechter Rückbau der Trockenbauwand mit Tür über der ehemaligen Verbindungsgangsöffnung.
Abbruchmaterial aufnehmen, abtransportieren und gemäß geltender Entsorgungsvorschriften fachgerecht entsorgen.
Schutz angrenzender Bauteile, staubarme Ausführung und Sicherung der Tragstruktur während der Arbeiten sind sicherzustellen.
Menge: 1,000 psch

**3.2.90 Einbau eines neuen tragenden Sturzes oberhalb Fensteröffnung (2.QG-Rückseite)**
*** Pauschalposition
*** Bedarfsposition ohne GB
Liefern und fachgerecht einbauen eines tragenden Fenstersturzes innerhalb der tragenden Außenwand zur Überdeckung einer geplanten Fensteröffnung mit lichter Breite 1,01 m und Höhe 2,30 m.
Lage Fenster entsprechend Bauantrag und Bestand.
Sturzausführung als zugelassener Fertigsturz oder Ortbetonträger, statisch tragfähig gemäß DIN EN 1996 (Eurocode 6), mit ausreichender Auflagerlänge und kraftschlüssiger Einbindung ins vorhandene Mauerwerk.
Alle Nebenarbeiten wie Ausgleichen von Unebenheiten, Einbau im Mörtelbett, Nachverdichtung und Schutzmaßnahmen sind enthalten.
Die Ausführung erfolgt gemäß DIN 18331 (Betonarbeiten) bzw. DIN 1053-1.
Menge: 1,000 psch

**3.2.100 Mauerwerksergänzung links, rechts und oberhalb des bodentiefen Fensters (2.QG-Rückseite)**
Herstellung von Mauerwerksöffnung und Leibung in der bestehenden Fassadenöffnung zwecks Einbau Bodentiefes Fenster (1,01 m × 2,30 m), einschließlich Anschlussbereich.
Mauerwerksausführung, Leibung, Material, Wanddicke gemäß Bestand, versetzt im Dünnbettmörtel.
Herstellen einer kraftschlüssigen Verzahnung mit dem angrenzenden Bestand, saubere Eckausbildung und fluchtgerechtes Anarbeiten.
Inkl. aller erforderlichen Nebenarbeiten: Einrüstung, Reinigung der Anschlussflächen, Schutz bestehender Bauteile.
Ausführung gemäß DIN 18330 und DIN 1053-1.

Lage entsprechen Bauantrag und Bestand
Menge: 1,000 mm²

**3.2.110 Einbau eines bodentiefen flügeligen Fenstertür in vorbereitete Öffnung (2.QG-Rückseite)**
*** Pauschalposition
Liefern und fachgerecht einbauen eines bodentiefen Fensters angepasst an die Anforderungen des Denkmalschutzes in Bezug auf Farbton, Gliederung, Profilierung und Rahmenstärke. Fenster ist mit Dreh-Kipp-Beschlägen auszustatten.‑

Breite: 1,01 m
Höhe: 2,30 m
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Menge: 1,000 psch

#### Abschnitt 3.3 Hofarbeiten

**3.3.10 Untergrund Feuerwehrstellfläche vorbereiten**
Nach Abbrucharbeiten soll die freigelegte Bodenfläche fachgerecht gemäß den Anforderungen an Feuerwehranleiterflächen (DIN 14090) hergestellt werden.
Fremdkörper wie Bauschutt, Wurzeln und sonstige Störstoffe sind vollständig zu entfernen.
Anschließend erfolgt die lagenweise Verfüllung mit einem versickerungsfähigen, frostsicheren Füllboden (z. B. Schotter, Kies oder sandhaltiges Gemisch) unter angemessener Verdichtung zur Herstellung einer tragfähigen Grundlage.
Die Oberfläche wird mit einer ca. 20-30 cm starken, gesiebten, humusierten Oberbodenschicht versehen und für die spätere Begrünung sowie den Einbau der Rasengittersteine geglättet.
Die Entwässerung der Fläche ist sicherzustellen, Staunässe ist zu vermeiden.
Der Geländeabschluss erfolgt bündig an bestehende befestigte Flächen (z. B. Wege oder Zufahrten).
Menge: 30,000 m²

**3.3.20 Verbau Rasengitter und Begrünung**
Nach Fertigstellung des Untergrunds erfolgt der fachgerechte Einbau eines Kunststoffbodengittersystems gemäß DIN 14090.
Das Gitter wird plan und formschlüssig verlegt, sodass eine tragfähige, belastbare und wasserdurchlässige Anleiterfläche entsteht.
Zur Begrünung wird eine geeignete Vegetationsschicht aufgebracht und eine belastbare Rasensorte gemäß DIN 18917 eingesät.
Die abschließende Fertigstellungspflege stellt den sicheren Anwuchs und die dauerhafte Funktionsfähigkeit der Feuerwehrstellfläche sicher.
Menge: 30,000 m²

**3.3.30 Anbringen von Feuerwehrhinweisschildern**
*** Pauschalposition
Erforderliche Feuerwehrhinweisschilder (z. B. „Feuerwehrzufahrt“, „Anleiterfläche“) sind gemäß den örtlichen Vorgaben fachgerecht zu liefern und zu montieren.
Die Montage erfolgt an den vorgegebenen Stellen unter Berücksichtigung der Sichtbarkeit und Witterungsbeständigkeit.
Falls notwendig, ist die Beschilderung im Vorfeld mit den zuständigen Ämtern (Feuerwehr, Bauaufsicht) abzustimmen und erforderliche Genehmigungen sind einzuholen.
Sämtliche Gebühren und Abstimmungskosten sind in der Leistung enthalten.
Menge: 1,000 psch

**3.3.40 Herstellung einer Grundstücksabgrenzung durch Heckenpflanzung**
Liefern und pflanzen einer einheimischen, winterharten Hecke (z. B. Hainbuche) als einfache Reihe zur Grundstücksabgrenzung entlang der Rückbaufläche. Inklusive Pflanzgraben, Bodenvorbereitung, Pflanzschnitt, Anwässerung und Abdeckung des Wurzelbereichs. Die Ausführung hat fachgerecht und standortgerecht nach den anerkannten Regeln der Technik zu erfolgen. Alle erforderlichen Nebenleistungen zur ordnungsgemäßen Pflanzung und zum sicheren Anwuchs sind in der Position enthalten. Verlauf vor Ort mit der Bauleitung abstimmen. Der Verlauf des Zauns ist vor Beginn der Arbeiten mit dem Auftraggeber abzustimmen.
Menge: 6,300 m

**3.3.50 Lichtschacht an 2.QG einbauen**
*** Pauschalposition
*** Bedarfsposition ohne GB
Einbau eines neuen Lichtschachts aus witterungs- und UV-beständigem Kunststoff an der Kelleraußenwand als Ersatz für den alten Schacht. Der Lichtschacht ist entsprechend den vorhandenen lichten Maßen zu wählen, fest mit der Wand zu verschrauben und gegen Bodenfeuchte gemäß DIN 18533 und Bestand abzudichten. Die Höhe ist so anzupassen, dass der obere Abschluss bündig mit dem geplanten Geländeniveau aus Rasengittersteinen liegt. Der Lichtschacht ist mit einem begehbaren, verzinkten Gitterrost (Maschenweite ca. 30/10 mm) auszustatten, geeignet für gelegentlichen Fußgängerverkehr gemäß DIN EN 1991-1-1. Eine Kiesschicht im Schachtboden zur Notversickerung ist mit eingeplant. Die Ausführung erfolgt nach den anerkannten Regeln der Technik sowie den einschlägigen Normen, insbesondere DIN 18533, DIN 18318 und DIN 24537. Alte Rückstände eines Lichtschacht sollen fachmännisch zurückgebaut und entsorgt werden.
Menge: 1,000 psch

#### Abschnitt 3.4 Stundenlohnarbeiten

**3.4.10 Stundenlohnarbeiten**
Stoffe oder Baueile, Bauhilfs- und Betriebsstoffe usw. werden zum Nachweis, nach den z. Zt. der Lieferungen gültigen Material- Tagespreisen, vergütet. Die Arbeitsberichte sind der Bauleitung vor Beginn der Arbeiten zur Anerkennung und Unterzeichnung vorzulegen.
Menge: 15,000 h

### Bereich 4 Fassadenanstrich 2.QG Rückseite bis OK weißer Farbstreifen über EG

#### Abschnitt 4.1 Allgemeine Vorarbeiten

**4.1.10 Besondere Maßnahmen zum Schutz des Bodens unter Gerüst - mit Folie, außen**
Schutzabdeckung der Bodenflächen unterhalb der Fassade anbringen. Die Schutzmaßnahmen dürfen die Standfestigkeit, Rollfähigkeit und Sicherheit des Rollgerüsts nicht beeinträchtigen. Die Schutzabdeckung ist während der gesamten Bauzeit instand zu halten und nach Fertigstellung der Baumaßnahmen zu entfernen und ordnungsgemäß zu entsorgen.
Menge: 25,000 m²

**4.1.20 Flächen mit Folie schützen**
Abdeckfolie liefern und Türen, Fenster, Fensterbänke und Fenstergitter Schutzabdecken und vor Verschmutzung schützen. Eventuelle Abklebearbeiten sowie fachgerechter Entsorgung nach Abschluss der Arbeiten sind in den Preis einzukalkulieren.

Wenn nötig Fenstergitter abmontieren, sicher Lagern und fachgerecht anmontieren.
Menge: 12,000 m²

#### Abschnitt 4.2 Gerüstarbeiten

**4.2.10 Fahrgerüst stellen**
*** Pauschalposition
Bereitstellen, Aufbauen und Vorhalten eines fahrbaren Rollgerüstes gemäß geltenden Vorschriften der TRBS 2121-1 und DIN EN1004.

- Gerüsthöhe und Breite nach Erfordernis der Arbeiten
- Ausstattung mit seitlichen Geländern, Diagonalverstrebung, Bordbrettern und standsicheren Lenkrollen mit Feststellbremse
- Standsicherheit gemäß Herstellerangaben sicherstellen.
- Regelmäßige Kontrolle und Instandhaltung während der Standzeit.
- Demontage und fachgerechte Entsorgung von nicht wiederverwendbaren Teilen nach Abschluss der Arbeiten.
Menge: 1,000 psch

#### Abschnitt 4.3 Untergrundvorbereitung

**4.3.10 Verunreinigungen, Trennschicht Druckwasserstrahlen**
Verunreinigungen, Trennmittelrückstände oder Mehlkornschichten durch Druckwasserstrahlen unter Beachtung der Bestimmungen dies Umweltschutzes entfernen. Flächen auf Eignung, Trag- und Haftfähigkeit prüfen einschl. aller erforderlichen Nebenarbeiten und Schutzmaßnahmen.
Menge: 31,000 m²

**4.3.20 Putzfehl- und Hohlstellen ausbessern**
Schadhafte, hohlliegende Putzflächen in der vorhandenen Putzschale sowie an den profiliertzen Deckenflächen fachgerecht entfernen, einschließlich aller erforderlichen Neben und Zusatzarbeiten.
Der Putz ist sauber an die vorhandene Fläche und Struktur anzuarbeiten.
Leibungen, Faschen sind inklusiv mit einzubeziehen und werden nicht gesondert vergütet. Ausbesserungsbereiche fluatieren und mit Wasser nachwaschen.
Menge: 16,000 m²

**4.3.30 Vorbereitung neu gemauerter Fassadenfläche und Integration in Bestandsputz**
Die neu verschlossene Mauerwerksöffnung ist fachgerecht zur Aufnahme einer einheitlichen Fassadenbeschichtung vorzubereiten.
Lose Mörtelreste entfernen, Fugen nacharbeiten und Oberfläche planeben herstellen.
Die Fläche ist auf Trag- und Haftfähigkeit zu prüfen.
Putzaufbau erfolgt systemgerecht, angepasst an die bestehende Putzstärke.
Übergänge zur Bestandsfassade kraftschlüssig und rissfrei ausbilden.
Bei Materialwechseln oder kritischen Anschlussbereichen ist ein geeignetes Armierungsgewebe fachgerecht vollflächig einzubetten.
Anschlüsse an Fensterleibungen, Faschen und Laibungen sind sauber, flächenbündig und rissfrei herzustellen.
Fläche abschließend fluatieren und mit klarem Wasser nachwaschen.
Ziel ist ist eine optisch und technisch einheitliche Fassadenfläche als Grundlage für die folgende Schlussbeschichtung.
Menge: 8,000 m²

**4.3.40 Zulage: Algen-, Moos-/ Pilzbefall entfernen**
- nur auf Anweisung der Bauleitung-

Mit Algen-, Moos- und Pilzbefallene Flächen unter Beachtung der gesetzlichen Bestimmungen durch geeignetes Verfahren nass reinigen. Die getrockneten Flächen mit Desinfektionsmittel, 1:2 wasserverdünnt, desinfizierend behandeln. Bewuchs durch Rankgewächse einschließlich Haftwurzeln restlos entfernen. Alle anfallenden Stoffe sind nach Vorschrift zu entsorgen.

Brillux Universal Desinfektionsmittel 542 oder gleichwertig

ANPASSEN
Menge: 31,000 m²

**4.3.50 Risse bearbeiten**
- nur auf Anweisung der Bauleitung -

Risse V-Förmig aufweiten und säubern. Stark saugende Fugenflanken vornässen. Risse mit Briplast Fassaden-Glattspachtel F1539 oberflächenbündig verfüllen.

Brillux Briplast Fassaden Glättspachtel F1539 oder gleichwertig.
Menge: 10,000 lfm

#### Abschnitt 4.4 Fassadensanstrich

**4.4.10 Anstrich Reincrylat - Fassadenfarbe bis OK weißer Farbstreifen über EG**
Grundbeschichtung der Wandflächen und Laibungen und Deckenflächen bis zu 1,5m Tiefe mit einer geeigneten Grundierung, Zwischen- und Schlussbeschichtung mit 100% Reinacrylat- Dispersionsfarbe, wasserverdünnbar, matt, hoch wetterbeständig, wasserdampfdiffusionsfähig, verschmutzungsempfindlich, hohe Farbtonbeständigkeit (KlasseA, Gruppe 1-2)

Wasserdampfdurchlässigkeit: Klasse V2 (mittel)

Wasseraufnahmekoeffizient: Klasse W3 (niedrig)

Farbton: NCS S 3020 - G80Y

Auf Anforderung der Bauleitung sind bis zu 3 Musterflächen von min. 1m² zu erstellen. Diese werden nicht extra vergütet.

Grundbeschichtung:
Brillux Lacryl Tiefgrund 595 oder gleichwertig

Zwischenbeschichtung:
Brillux Evocryl 200 oder gleichwertig

Schlussbeschichtung:
Brillux Evocryl 200 oder gleichwertig
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Menge: 31,000 m²

#### Abschnitt 4.5 Holzanstrich

**4.5.10 Holzfenster lackieren**
Vorhandenen Altanstrich auf Haft und Tragfähigkeit prüfen. Ein nicht tragfähiger Untergrund ist vollständig, wenn erforderlich auch ganzflächig, nach Art des Bieters zu entfernen. Flächen sind zu reinigen, anzulaugen und aufzurauhen. Vorhandene Übergänge zur Altbeschichtung sind beizuschleifen und zu spachteln. Freigelegte Flächen sind zu grundieren. Unbenötigte Montagereste und Kleinteile sind zu entfernen. Fugen, Löcher und Risse sind mit Holzspachtel auszuspachteln. Loser und schadhafter Kitt der Falze von Fenstern und Fenstertüren ist zu entfernen und mit Kitt beizuarbeiten. Vorhandene bauteilseigene Eisenteile sind zu entrosten und mit Korrosionsschutz zu grundieren. Die benannten Arbeiten einschl. aller Nebenarbeiten sind in den Preis einzukalkulieren.

Der Schutz der Fenstergitter ist separat in der Positionen Allgemeine Vorbarbeiten zu kalkulieren.

Grundbeschichtung:
Brillux Impredur Grund 835 oder gleichwertig

Zwischenbeschichtung:
Brillux Ventilack Seidenglanz 172 oder gleichwertig
Schlussbeschichtung:
Brillux Ventilack Seidenglanz 172 oder gleichwertig

Farbton: NCS S-6010-Y30R
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‑
Menge: 4,200 m²

**4.5.20 Hauseingangstür lackieren**
Den vorhandenen Altanstrich auf Haft- und Tragfähigkeit prüfen. Ein nicht tragfähiger Untergrund ist vollständig, wenn erforderlich auch ganzflächig, nach Art des Bieters zu entfernen. Flächen sind zu reinigen, anzulaugen, und aufzurauhen. Vorhandene Übergänge zur Altbeschichtung sind beizuschleifen und zu spachteln. Freigelegte Flächen sind zu grundieren. Fugen, Löcher und Risse sind mit Holzspachtel anzuspachteln. Loser und schadhafter Kitt der Falze der Hauseingangstür ist zu entfernen von Altanstrichen, das Schleifen und Spachteln von Holzflächen und notwendige zusätzliche Grundier-, Zwischen- einschl. aller Nebenarbeiten.

Grundbeschichtung:
Brillux Impredur Grund 835 oder gleichwertig

Zwischenbeschichtung:
Brillux Ventilack Seidenglanz 172 oder gleichwertig

Farbton: NCS S-3010-Y20R
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Menge: 7,000 m²

**4.5.30 Defekte Scheibe austauschen**
*** Pauschalposition
Defekte Scheibe in der der Haustür in den zweiten Hof (2.QG) entsprechend Bestand austuaschen und die alte scheibe ordnungsgemäß entsorgen.
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Menge: 1,000 psch

#### Abschnitt 4.6 Stundenlohnarbeiten

**4.6.10 Stundenlohnarbeiten**
Stoffe oder Baueile, Bauhilfs- und Betriebsstoffe usw. werden zum Nachweis, nach den z. Zt. der Lieferungen gültigen Material- Tagespreisen, vergütet. Die Arbeitsberichte sind der Bauleitung vor Beginn der Arbeiten zur Anerkennung und Unterzeichnung vorzulegen.
Menge: 10,000 h

### Bereich 5 Fassadenanstrich 3.QG Vorderseite

#### Abschnitt 5.1 Allgemeine Vorarbeiten

**5.1.10 Besondere Maßnahmen zum Schutz Bodens unter Gerüst - mit Folie, außen**
Schutzabdeckung der Bodenflächen unterhalb der Fassade anbringen. Die Schutzmaßnahmen dürfen die Standfestigkeit, Rollfähigkeit und Sicherheit des Rollgerüsts nicht beeinträchtigen. Die Schutzabdeckung ist während der gesamten Bauzeit instand zu halten und nach Fertigstellung der Baumaßnahmen zu entfernen und ordnungsgemäß zu entsorgen.
Menge: 25,000 m²

**5.1.20 Flächen mit Folie schützen**
Abdeckfolie liefern und Türen, Fenster, Treppenhausfenster, Fensterbänke und Fenstergitter Schutzabdecken und vor Verschmutzung schützen. Eventuelle Abklebearbeiten sowie fachgerechter Entsorgung nach Abschluss der Arbeiten sind in den Preis einzukalkulieren.

Wenn nötig Fenstergitter abmontieren, sicher Lagern und fachgerecht anmontieren.
Menge: 9,000 m²

#### Abschnitt 5.2 Gerüstarbeiten

**5.2.10 Fahrgerüst stellen**
*** Pauschalposition
Bereitstellen, Aufbauen und Vorhalten eines fahrbaren Rollgerüstes gemäß geltenden Vorschriften der TRBS 2121-1 und DIN EN1004.

- Gerüsthöhe und Breite nach Erfordernis der Arbeiten
- Ausstattung mit seitlichen Geländern, Diagonalverstrebung, Bordbrettern und standsicheren Lenkrollen mit Feststellbremse
- Standsicherheit gemäß Herstellerangaben sicherstellen.
- Regelmäßige Kontrolle und Instandhaltung während der Standzeit.
- Demontage und fachgerechte Entsorgung von nicht wiederverwendbaren Teilen nach Abschluss der Arbeiten.
Menge: 1,000 psch

#### Abschnitt 5.3 Untergrundvorbereitung

**5.3.10 Verunreinigungen, Trennschicht Druckwasserstrahlen**
Verunreinigungen, Trennmittelrückstände oder Mehlkornschichten durch Druckwasserstrahlen unter Beachtung der Bestimmungen dies Umweltschutzes entfernen. Flächen auf Eignung, Trag- und Haftfähigkeit prüfen einschl. aller erforderlichen Nebenarbeiten und Schutzmaßnahmen.
Menge: 32,000 m²

**5.3.20 Putzfehl- und Hohlstellen ausbessern**
Schadhafte, hohlliegende Putzflächen in der vorhandenen Putzschale sowie an den profiliertzen Deckenflächen fachgerecht entfernen, einschließlich aller erforderlichen Neben und Zusatzarbeiten.
Der Putz ist sauber an die vorhandene Fläche und Struktur anzuarbeiten.
Leibungen, Faschen sind inklusiv mit einzubeziehen und werden nicht gesondert vergütet. Ausbesserungsbereiche fluatieren und mit Wasser nachwaschen.
Menge: 20,000 m²

**5.3.30 Vorbereitung neu gemauerter Fassadenfläche zur Integration in Bestandsputz**
Die neu verschlossene Mauerwerksöffnung ist fachgerecht zur Aufnahme einer einheitlichen Fassadenbeschichtung vorzubereiten.
Lose Mörtelreste entfernen, Fugen nacharbeiten und Oberfläche planeben herstellen.
Die Fläche ist auf Trag- und Haftfähigkeit zu prüfen.
Putzaufbau erfolgt systemgerecht, angepasst an die bestehende Putzstärke.
Übergänge zur Bestandsfassade kraftschlüssig und rissfrei ausbilden.
Bei Materialwechseln oder kritischen Anschlussbereichen ist ein geeignetes Armierungsgewebe fachgerecht vollflächig einzubetten.
Anschlüsse an Fensterleibungen, Faschen und Laibungen sind sauber, flächenbündig und rissfrei herzustellen.
Fläche ggf, fluatieren und mit klarem Wasser nachwaschen.
Ziel ist ist eine optisch und technisch einheitliche Fassadenfläche als Grundlage für die folgende Schlussbeschichtung.
Menge: 7,000 m²

**5.3.40 Zulage: Algen-, Moos-/ Pilzbefall entfernen**
- nur auf Anweisung der Bauleitung-

Mit Algen-, Moos- und Pilzbefallene Flächen unter Beachtung der gesetzlichen Bestimmungen durch geeignetes Verfahren nass reinigen. Die getrockneten Flächen mit Desinfektionsmittel, 1:2 wasserverdünnt, desinfizierend behandeln. Bewuchs durch Rankgewächse einschließlich Haftwurzeln restlos entfernen. Alle anfallenden Stoffe sind nach Vorschrift zu entsorgen.

Brillux Universal Desinfektionsmittel 542 oder gleichwertig

ANPASSEN
Menge: 32,000 m²

**5.3.50 Risse bearbeiten**
- nur auf Anweisung der Bauleitung -

Risse V-Förmig aufweiten und säubern. Stark saugende Fugenflanken vornässen. Risse mit Briplast Fassaden-Glattspachtel F1539 oberflächenbündig verfüllen.

Brillux Briplast Fassaden Glättspachtel F1539 oder gleichwertig.
Menge: 15,000 lfm

#### Abschnitt 5.4 Fassadensanstrich

**5.4.10 Anstrich Reincrylat - Fassadenfarbe**
Grundbeschichtung der Wandflächen und Laibungen und Deckenflächen bis zu 1,5m Tiefe mit einer geeigneten Grundierung, Zwischen- und Schlussbeschichtung mit 100% Reinacrylat- Dispersionsfarbe, wasserverdünnbar, matt, hoch wetterbeständig, wasserdampfdiffusionsfähig, verschmutzungsempfindlich, hohe Farbtonbeständigkeit (KlasseA, Gruppe 1-2)

Wasserdampfdurchlässigkeit: Klasse V2 (mittel)

Wasseraufnahmekoeffizient: Klasse W3 (niedrig)

Farbton: NCS S 3020 - G80Y

Auf Anforderung der Bauleitung

Auf Anforderung der Bauleitung sind bis zu 3 Musterflächen von min. 1m² zu erstellen. Diese werden nicht extra vergütet.

Grundbeschichtung:
Brillux Lacryl Tiefgrund 595 oder gleichwertig

Zwischenbeschichtung:
Brillux Evocryl 200 oder gleichwertig

Schlussbeschichtung:
Brillux Evocryl 200 oder gleichwertig
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Menge: 32,000 m²

**5.4.20 Anstriche Gesimse profiliert T:0,15**
Gesimse profiliert mit geeigneter Grundierung vorbeschichten. Anschließend eine Zwischen- und Schlussbeschichtung mit der gewählten Fassadenfarbe aufbringen.
Verblechung ist besonders zu schützen. Beschädigtes und abplatzendes Gesims ist vorher zu ergänzen.

Eine Reihe Gesims 15cm hoch.

Farbton: NCS S 3020 - G80Y
Menge: 10,000 lfm

#### Abschnitt 5.5 Holzanstrich

**5.5.10 Holzfenster lackieren**
Vorhandenen Altanstrich auf Haft und Tragfähigkeit prüfen. Ein nicht tragfähiger Untergrund ist vollständig, wenn erforderlich auch ganzflächig, nach Art des Bieters zu entfernen. Flächen sind zu reinigen, anzulaugen und aufzurauhen. Vorhandene Übergänge zur Altbeschichtung sind beizuschleifen und zu spachteln. Freigelegte Flächen sind zu grundieren. Unbenötigte Montagereste und Kleinteile sind zu entfernen. Fugen, Löcher und Risse sind mit Holzspachtel auszuspachteln. Loser und schadhafter Kitt der Falze von Fenstern und Fenstertüren ist zu entfernen und mit Kitt beizuarbeiten. Vorhandene bauteilseigene Eisenteile sind zu entrosten und mit Korrosionsschutz zu grundieren. Die benannten Arbeiten einschl. aller Nebenarbeiten sind in den Preis einzukalkulieren.

Der Schutz der Fenstergitter ist separat in der Positionen Allgemeine Vorbarbeiten zu kalkulieren.

Grundbeschichtung:
Brillux Impredur Grund 835 oder gleichwertig

Zwischenbeschichtung:
Brillux Ventilack Seidenglanz 172 oder gleichwertig
Schlussbeschichtung:
Brillux Ventilack Seidenglanz 172 oder gleichwertig

Farbton: NCS S-6010-Y30R
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Menge: 3,500 m²

**5.5.20 Hauseingangs/ Kellereingangstür lackieren**
Den vorhandenen Altanstrich auf Haft- und Tragfähigkeit prüfen. Ein nicht tragfähiger Untergrund ist vollständig, wenn erforderlich auch ganzflächig, nach Art des Bieters zu entfernen. Flächen sind zu reinigen, anzulaugen, und aufzurauhen. Vorhandene Übergänge zur Altbeschichtung sind beizuschleifen und zu spachteln. Freigelegte Flächen sind zu grundieren. Fugen, Löcher und Risse sind mit Holzspachtel anzuspachteln. Loser und schadhafter Kitt der Falze der Hauseingangstür ist zu entfernen von Altanstrichen, das Schleifen und Spachteln von Holzflächen und notwendige zusätzliche Grundier-, Zwischen- einschl. aller Nebenarbeiten.

Grundbeschichtung:
Brillux Impredur Grund 835 oder gleichwertig

Zwischenbeschichtung:
Brillux Ventilack Seidenglanz 172 oder gleichwertig

Farbton: NCS S-3010-Y20R
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‑
Menge: 5,500 m²

#### Abschnitt 5.6 Stundenlohnarbeiten

**5.6.10 Stundenlohnarbeiten**
Stoffe oder Baueile, Bauhilfs- und Betriebsstoffe usw. werden zum Nachweis, nach den z. Zt. der Lieferungen gültigen Material- Tagespreisen, vergütet. Die Arbeitsberichte sind der Bauleitung vor Beginn der Arbeiten zur Anerkennung und Unterzeichnung vorzulegen.
Menge: 10,000 h
